# Nachträgliche Horizontalsperre Advanced
Leistungsbeschreibung (GAEB 90, DA81)
Währung: EUR

## Nachträgliche Horizontalsperre Advanced
Datum: 05.03.25

### Titel 00001 Vorbemerkungen

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur nachträglichen
Mauerwerksinjektion

Für die in dieser Muster-Leistungsbeschreibung
beschriebe Mauerwerksinjektion sind die Vorgaben
und Hinweise der WTA-Merkblätter
(Referat 4 Bauwerksabdichtung),
insbesondere das Merkblatt 4-10-15/D "Injektionsverfahren mit zertifizierten Injektionsstoffen gegen
kapillaren Feuchtetransport" zu berücksichtigen.

### Titel 00002 Vorarbeiten

**00002.0001 Altputz bis ca. 80 cm über Feuchtigkeits-/Schadensrand entfernen**
Altputz mit der Mörtelgruppe______
bis min. 80 cm über Feuchtigkeits-/
Schadensrand entfernen.
Anfallenden Bauschutt in
Container verladen und abfahren.
Menge: 0,000 m²

**00002.0002 Schadhafte Fugen ausräumen**
Schadhafte Fugen ca. 2 cm tief ausräumen.
Anfallenden Bauschutt in Container verladen.
Menge: 0,000 m

**00002.0003 Estrich im Wandanschluss entfernen**
Estrich d = _______ cm im Wandanschluss ca. 30 cm breit entfernen.
Bauschutt in Container laden.
Menge: 0,000 m

**00002.0004 Nut im Wand-Sohlen-Anschluss schwalbenschwanzförmig ausstemmen**
Nut (ca. 4 x 4 cm) im Wand-Sohlen-Anschluss
mittels geeignetem Werkzeug
schwalbenschwanzförmig ausstemmen.
Menge: 0,000 m

**00002.0005 Abzudichtende Flächen reinigen**
Reinigen der abzudichtenden,
mineralischen Flächen.
Zementleim, Staub, Mörtelreste und Grate
sind durch einen mechanischen Abtrag
wie schleifen, strahlen oder fräsen zu entfernen.
Es ist ein staubfreier und tragfähiger
Untergrund herzustellen.
Menge: 0,000 m²

**00002.0006 Grundierung mit verfestigendem Verkieselungskonzentrat**
Abzudichtende, mineralische
Untergründe mit einem lösemittelfreien,
verfestigenden Verkieselungskonzentrat,
1:1 mit Wasser verdünnt, grundieren.
Pfützenbildung vermeiden.

Grundierung vollsatt auf den vorbereiteten
Untergrund auftragen. Stark saugfähige Untergründe
bei Bedarf mit Wasser vornässen.
Materialüberschüsse umgehend entfernen.

Grundierung nicht auftrocknen lassen, bei größeren
Flächen abschnittsweise vorgehen.
Nachfolgende Arbeiten frisch in frisch - innerhalb
der Reaktionszeit - ausführen.

Gewähltes Produkt:
Remmers Kiesol oder gleichwertig

Produkteigenschaften:
Festigend
Porenverengend
Wasserabweisend
Mauersalzhemmend
Verbessert die Haftung, Abrieb- und
Oberflächenfestigkeit
Erhöht die Beständigkeit gegen chemischen Angriff

Produktkenndaten:
Dichte (20 °C) Ca. 1,15 g/cm■
Verfestigung = 5 N/mm²
Wasserabweisung w < 0,5 kg/(m²*h )
Wasserdampfdurchlässigkeit > 90 %
Aussehen / Farbton Farblos bis gelbstichig
pH-Wert Ca. 11

Verbrauch:
Ca. 0,1 - 0,3 kg/m²  Remmers Kiesol <1810>
Menge: 0,000 m²

**00002.0007 Haftbrücke / Zwischenabdichtung frisch in frisch auftragen**
Haftbrücke / Zwischenabdichtung
aus einer hoch sulfatbeständigen,
mineralischen Dichtungsschlämme
auf die Grundierung aus
verfestigendem Verkieselungskonzentrat
auftragen.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand  < 200
Biegezugfestigkeit (28 d) Ca. 6 N/mm²
Druckfestigkeit (28 d) Ca. 30 N/mm²

Verbrauch:
Ca. 1,6 kg/m²/mm Schichtdicke
Remmers WP Sulfatex <0430>
Menge: 0,000 m²

**00002.0008 Nut im Wand-Sohlen-Anschluss mineralisch schließen**
Nut im Wand-Sohlen-Anschluss
mit einem wasserdichtem,
spannungsarmen und rissfrei erhärtenden
mineralischen Mörtel verschließen.

Produktkenndaten Mörtel:
- Wasseraufnahmekoeffizient w24
  < 0,1 kg/(m h )
- Druckfestigkeit (28 d) = Ca. 20 N/mm²

Verbrauch:
Ca. 2,7 kg/m bei 4 cm x 4 cm Nut
Remmers WP DS Levell <0426>
Menge: 0,000 m

**00002.0009 Untergrundegalisierung**
Offene Fugen so wie Fehlstellen
oder Ausbrüche > 5 mm
mit einem mineralischem,
wasserdichten Mörtel verschließen.

Gewähltes Produkt:
Remmers WP DS Levell oder gleichwertig

Produkteigenschaften:
Spannungsarm und rissfrei erhärtend
Sehr gute Haftung zum Untergrund
Schichtdicke einlagig bis 50 mm
Hoher Sulfatwiderstand und niedrig wirksamer
Alkaligehalt (SR/NA)

Produktkenndaten:
Wasseranspruch 14-15 % entspricht 3,5-3,8 l / 25 kg
Wasseraufnahmekoeffizient w24 < 0,1 kg/(m h )
Wasserdampfdiffusion  < 200
Druckfestigkeit (28 d) Ca. 20 N/mm²
Farbe Grau
Frischmörtelrohdichte Ca. 1,9 kg/l
Konsistenz Spachtelfähig

Verbrauch:
Ca. 8,5 kg/m² bei 5 mm Schichtdicke
Remmers WP DS Levell <0426>
Menge: 0,000 m²

**00002.0010 Mineralische Dichtungskehle herstellen**
Dichtungskehle am Boden-Wandanschluß und
in allen Innenecken mit einem Radius
von ca. 4 bis 6 cm aus einem wasserdichten,
spannungsarmen und rissfrei erhärtenden,
mineralischem Mörtel herstellen.

Gewähltes Produkt:
Remmers WP DS Levell oder gleichwertig

Produkteigenschaften:
Spannungsarm und rissfrei erhärtend
Sehr gute Haftung zum Untergrund
Schichtdicke einlagig bis 50 mm
Hoher Sulfatwiderstand und niedrig wirksamer
Alkaligehalt (SR/NA)

Produktkenndaten:
Wasseranspruch 14-15 % entspricht 3,5-3,8 l / 25 kg
Wasseraufnahmekoeffizient w24 < 0,1 kg/(m h )
Wasserdampfdiffusion  < 200
Druckfestigkeit (28 d) Ca. 20 N/mm²
Farbe Grau
Frischmörtelrohdichte Ca. 1,9 kg/l
Konsistenz: Spachtelfähig

Verbrauch:
Ca. 1,7 kg/m als Dichtungskehle
Remmers WP DS Levell <0426>
Menge: 0,000 m

### Titel 00003 chträgliche HZ-Sperre Advanced-Verfahren

**00003.0001 Bohrlöcher herstellen, 18mm**
Bohrlöcher mit einem Durchmesser von 18 mm
in einem Abstand von max.12,5 cm Achsmaß
einreihig, max. 45° geneigt, herstellen.
Bohrung bis ca. 5 cm vor Wandende ausführen.
Wände mit einer Dicke > 0,6 m
beidseitig anbohren.

Vorgesehene Einbauhöhe:
 _________cm über OK Bodenplatte

Mauerwerksdicke:_____________cm

Die Einbauhöhe ist abhängig von der Art und
Funktionsfähigkeit der Außenwandabdichtung,
der Höhe des anstehenden Erdreiches sowie
der vorgesehenen flankierenden Maßnahmen
und vor Arbeitsbeginn festzulegen.
Menge: 0,000 m

**00003.0002 Bohrlöcher reinigen**
Bohrkanal mittels ölfreier Druckluft
ausblasen.
Menge: 0,000 m

**00003.0003 Injektionspacker setzen**
Lamellenschlagpacker 18x105 mm,
inkl. Verschlußstück zur Druckbefüllung
(Injektionsdruck max. 5 bar)
in das gesäuberte Bohrloch mit Setzwerkzeug
einbauen.

Verbrauch:
Setzwerkzeug 14mm <4523>
Lamellenschlagpacker 18x105 mm <4524>
Verschlußstück für Packer <4522>
Menge: 0,000 Stk

**00003.0004 Hohlraumverfüllung BSP**
Verfüllen der Hohlräume mit fließfähigem, mineralischem
Füll- und Injektionsmörtel, im Niederdruckverfahren
(max. 5 bar) über Injektionspacker mit geeigneter
Maschinentechnik.

Nach Ansteifen der Suspension mit einer
Lanze den Injektionskanal durch die Packer
hindurch stoßen.

Produktkenndaten BSP 3:

Alkaligehalt < 0,5 %
Porosität > 20 Vol.-%
Wasseranspruch 8-9 l/20 kg
Biegezugfestigkeit 7 d: ca. 0,8 N/mm²
28 d: ca. 1,5 N/mm²
Druckfestigkeit 7 d: ca. 2,0 N/mm²
28 d: ca. 3,5 N/mm²
Erstarrungsbeginn (20 °C) > 8 Stunden
Erstarrungsende (20 °C) > 10 Stunden
Frischmörtelrohdichte Ca. 1,6 kg/dm■
Größtkorn < 0,2 mm
Luftporengehalt < 10 Vol.-%
pH-Wert Ca. 12

Produktkenndaten BSP 6:

Alkaligehalt < 0,5 %
Porosität > 20 Vol.-%
Wasseranspruch 8-9 l/20 kg
Biegezugfestigkeit 7 d: ca. 1,0 N/mm²
28 d: ca. 2,0 N/mm²
Druckfestigkeit 7 d: ca. 3,0 N/mm²
28 d: ca. 6,0 N/mm²
Erstarrungsbeginn (20 °C) > 8 Stunden
Erstarrungsende (20 °C) > 10 Stunden
Größtkorn < 0,2 mm
Luftporengehalt < 10 Vol.-%
pH-Wert Ca. 12

Verbrauch:
BSP 3: 1,2kg pro Liter Hohlraum
Genauen Bedarf an Probefläche bestimmen
Verbrauch:
BSP 6: 1,2kg pro Liter Hohlraum
Genauen Bedarf an Probefläche bestimmen
Menge: 0,000 lfm

**00003.0005 Mauerwerksinjektion (iK)**
Mauerwerksinjektion mit wasserverdünnbarem
Siloxankonzentrat  nach den Verarbeitungsrichtlinien
einbauen.
Wanddicke: ____ cm
Baustoff: __________________________.

Befüllen der Löcher im Niederdruck (max. 5 bar)
mit der erforderlichen Materialmenge
(MV 1:10 bis 1:12 mit Wasser verdünnt).
Einfüllmenge je Minute: ca. 0,5 kg Lösung.

Produktkenndaten:
Dichte (20 °C) 1,0 g/cm■
Wirkstoffgehalt 100 %
Viskosität (25 °C) 15 mPas
Aussehen / Farbton Klar bis gelblich
Basis Siloxan

Verbrauch:
Ca. 0,2 kg/m je 10 cm Wanddicke (kann je nach
Mauerwerksporosität erheblich variieren),
Probeflächen anlegen.
Menge: 0,000 lfm

**00003.0006 Bohrlöcher verschließen**
Bohrlöcher nach dem Ausbau der Packer
oberflächig mit einem wasserdichtem,
spannungsarmen und rissfrei erhärtenden,
mineralischem Mörtel verschließen.

Produktkenndaten:
- Wasseraufnahmekoeffizient w24
  < 0,1 kg/(m h )
- Druckfestigkeit (28 d) = Ca. 20 N/mm²

Verbrauch:
Ca. 1,7 kg/ l Hohlraum
Remmers WP DS Levell <0426>
Menge: 0,000 lfm

### Titel 00004 Flankierende Maßnahmen

**00004.0001 Abdichtung im Injektionsbereich auftragen**
Abdichtung aus einer starren, mineralischen
Dichtungsschlämme (MDS, geprüft
nach PG-MDS und WTA zertifiziert),
im Injektionsbereich auftragen.
Die Abdichtung ist von der Bodenplatte
(Überlappung > 20 cm) bis
> 30cm über die Bohrlochreihe zu führen.
Mindesttrockenschichtdicke > 2 mm.

Produktkenndaten:
- Wasseraufnahmekoeffizient w24
< 0,1 kg/(m²*h0,5)
- Wasserdampfdiffusionswiderstand
my< 200
- Druckfestigkeit (28d) = Ca. 30 N/mm²

Verbrauch:
Ca. 3,2 kg/m² Pulver bei 2 mm Trockenschichtdicke
Remmers WP Sulfatex <0430>
Menge: 0,000 m²

**00004.0002 Haftbrücke auf Innenabdichtungen herstellen**
Haftbrücke aus mineralischer
Dichtungsschlämme (MDS, geprüft
nach PG-MDS und WTA zertifiziert),
und einem WTA-zertifizierten Vorspritzmörtel
mit hohem Sulfatwiderstand auf der getrockneten
Innenabdichtung herstellen.

Gewähltes Produkt:
Remmers WP Sulfatex und Remmers SP Prep
oder gleichwertig

Produkteigenschaften Remmers WP Sulfatex:
Sehr emissionsarm (GEV-EMICODE EC 1 Plus)
Druckwasserdicht
Hoher Sulfatwiderstand und niedrig wirksamer
Alkaligehalt (SR/NA)
Sehr gute Haftung zum Untergrund
Wasserdampfdiffusionsoffen
Chemische Beständigkeit nach DIN 4030
bis zum Angriffsgrad: XA2

Produktkenndaten Remmers WP Sulfatex:
Wasseranspruch 20-21 % entspricht ca. 5,0 l / 25 kg
Wasseraufnahmekoeffizient w24 < 0,1 kg/(m h )
Wasserdampfdiffusionswiderstand  < 200
Biegezugfestigkeit (28 d) Ca. 6 N/mm²
Chemikalienbeständigkeit XA2
Druckfestigkeit (28 d) Ca. 30 N/mm²

Produkteigenschaften Remmers SP Prep:
Hohe Untergrundhaftung
Hoher Sulfatwiderstand und niedrig wirksamer
Alkaligehalt (SR/NA)

Produktkenndaten Remmers SP Prep:
Schichtdicke Max. 5 mm
Schüttdichte Ca. 1,7 kg/dm■
Wasseranspruch Ca. 5,0 l/30 kg
Wasserdampfdurchlässigkeit  = 15
Wassereindringtiefe Nach 1 h > 5 mm
Brandverhalten Klasse A1
Druckfestigkeit (28 d) CS IV (> 6,0 N/mm²)
Größtkorn 3,15 mm
Gesteinskörnung gemäß DIN EN 13139
Fremdüberwachung GG-Cert + WTA

Verbrauch:
Ca. 1,6 kg/m²
Remmers WP Sulfatex <0430>
Volldeckend ca. 4-6 kg/m²
Remmers SP Prep <0400>
Menge: 0,000 m²

**00004.0003 Haftbrücke auf saugenden Untergründen (normal abbindend)**
Haftbrücke aus einem WTA-zertifizierten
Vorspritzmörtel mit hohem Sulfatwiderstand
auf dem saugfähigen, vorbereiteten
Untergrund herstellen.

Produktkenndaten:
Porosität: > 45Vol.%
Schüttdicke ca. 1,0 kg/dm■
Wassereindringtiefe ca. 1h > 5mm
Druckfestigkeit (28d) CS IV (i.M. 9,0 N/mm²)

Verbrauch:
Ca. 3-4 kg/m²
Remmers SP Prep <0400>
Menge: 0,000 m²

**00004.0004 Sanierputzauftrag (SP Top White)**
Oberputz aus einem faserverstärktem,
wasserdampfdiffusionsoffenen,
porenhydrophoben, WTA-zertifizierten
Sanierputz herstellen.
Schichtdicke d = ____ cm

Gewähltes Produkt:
Remmers SP Top White oder gleichwertig

Produkteigenschaften
Hoher Sulfatwiderstand und niedrig wirksamer
Alkaligehalt (SR/NA)
Wasserdampfdiffusionsoffen
Einlagige Auftragsdicke bis 30 mm
Maschinengängig
Hohes Salzspeichervermögen
Porenhydrophob
Faserverstärkt
Austrocknungsfördernd

Produktkenndaten
Porosität > 50 Vol.%
Schichtdicke Einlagig 10 - 30 mm, zweilagig bis 40 mm
Schüttdichte Ca. 0,9 kg/dm■
Druckfestigkeitsklasse CS II (1,5 - 5,0 N/mm²)
Wasseranspruch Ca. 5,8 l/20 kg
Kap. Wasseraufnahme w24 > 0,3 kg/m²
Wasserdampfdurchlässigkeit  = 15
Wassereindringtiefe Nach 24 h < 5 mm
Brandverhalten Klasse A1
Größtkorn 1,25 mm
Gesteinskörnung gemäß DIN EN 13139
Fremdüberwachung GG-Cert + WTA

Verbrauch:
Ca. 8,5 kg/m² je cm Schichtdicke
Remmers SP Top White <0402>

bei ___ cm Schichtdicke:
___ kg/m² Remmers SP Top White <0402>
Menge: 0,000 m²
